# Stadt Forst (Lausitz)
Angebotsaufforderung (GAEB DA XML 3.2, DA83)
Projekt: 252-2709
Währung: EUR
Vergabeart: Verhandlungsverfahren
Auftraggeber: Stadt, Forst (Lausitz) Die Bürgermeisterin, Fachbereich Bauen, Lindenstraße 10-12, 03149 Forst (Lausitz); DV-Nummer: 301; Vergabenummer: 301
Erstellt mit: BECHMANN AVA 2019/ GXML Toolbox V3.2 R20190425, BECHMANN AVA 2019, 11.02.2026

## 301 LOS 1 - Baustelleneinrichtung / Verkehrssicherung / 3.BA
Datum: 11.02.2026

*Hinweis: Vorbemerkungen zur Bauausführung*
Allgemeine Vorbemerkungen zur Bauausführung

!! GILT FÜR GESAMTES LEISTUNGSVERZEICHNIS !!
==========================================

Die für die ausgeschriebenen Arbeiten geltenden "Zusätzlichen Technischen Vorschriften", die DIN-Vorschriften und "Sonstigen Technischen Vorschriften" werden in der jeweils neuesten Fassung Vertragsbestandteil. Grundlage und Vertragsbestandteil ist weiterhin die VOB 2019. Ein Ergänzungsband wird nicht vereinbart. Dementsprechende Leistungen sind in die Einheitspreise einzukalkulieren.

Eventuelle Zweifel über Art und Umfang der anzubietenden Leistungen und Lieferungen sind vor Angebotsabgabe zu klären!

Wenn in den Positionen des Leistungsverzeichnisses nicht ausdrücklich der Passus "Material des Auftraggebers" aufgeführt wurde, dann verstehen sich alle Leistungspositionen einschl. aller Materiallieferungen durch den Auftragnehmer!
Der Bieter versichert, dass das bei der Durchführung des Auftrages beschäftigte Personal für die Erledigung der übertragenen Aufgaben ausreichend ausgebildet ist.
Der Bauherr bzw. dessen Bauleiter behält sich vor, die Qualifikation in Einzelfällen zu prüfen.
Dem Bauherren oder dem Bauleiter nicht geeignet erscheinendes Personal ist -ggf. auch ohne besondere Begründung auf Veranlassung der Bauleitung von der Baustelle abzuziehen und innerhalb von 24 Stunden durch geeignetere Kräfte zu ersetzen.

Ausdrücklich erklärt der Bieter, dass er aufgrund der Ausschreibungsunterlagen und erforderlichenfalls auch der mündlichen Erläuterungen die gewünschten Betriebsmöglichkeiten klar erkannt hat und dass die ausgewählten Materialien den gestellten Anforderungen in vollem Umfang Rechnung tragen.

Die Bauabsteckung erfolgt nach den "Allgemeinen Vertragsbedingungen für die Ausführung von Bauleistungen" DIN 1961 §3 und DIN 18 300.

Der AN hat die zugehörigen Nebenleistungen nach den "Allgemeinen Technischen Vertragsbedingungen" (VOB/C) zu übernehmen.

Der AN hat sich vor der Kalkulation seiner Preise über die im Baugrundgutachten angegebenen Untergrundverhältnisse in Kenntnis zu setzen und alle daraus resultierenden Belange zu berücksichtigen. Die Baugrundgutachten liegen den Ausschreibungsunterlagen bei.
Nachforderungen, die aus Unkenntnis der Untergrundverhältnisse entstehen, werden nicht vergütet.

Der AN hat Vorsorge zu treffen, dass von außen der Baugrube zufließendes Oberflächenwasser keinen Schaden anrichtet. Das betrifft auch Maßnahmen, um Wasser aus bereits verlegten Leitungen von der Baustelle fernzuhalten.

Der AN hat sich vor Ausführung der Arbeiten über die Lage von bestehenden Leitungen, Kabeln u.ä. beim AG und bei den für die Ver- und Entsorgungsanlagen zuständigen Trägern zu informieren und die Schachtscheine einzuholen.
Anweisungen der einzelnen Ver- und Entsorgungsträger sind einzuhalten.

Die Bauleistungen sind bei Erfordernis vom AN mit den
entsprechenden Medienträgern zu koordinieren. Die
Kosten für den Koordinierungsaufwand werden nicht
gesondert vergütet und sind in die entsprechenden
LV-Positionen einzukalkulieren.

Die Verdichtung hat mit geeignetem Gerät zu erfolgen.
Der AN hat für Lagerplätze von Bodenaushub etc. selbst Sorge zu tragen.
Die Kosten sind kalkulatorisch in den entsprechenden Positionen des Leistungsverzeichnisses zu berücksichtigen!

Innerhalb von 5 Tagen nach Auftragserteilung ist ein Bauablaufplan mit Angabe von Teilfertigstellungsterminen vom AN anzufertigen und dem AG zur Genehmigung vorzulegen. Die Kosten hierfür werden nicht gesondert vergütet. Der Baubeginn ist dem AG und den Behörden schriftlich anzuzeigen.

Die nachfolgenden Positionen beinhalten das Liefern und Einbauen der beschriebenen Materialien. Für die Güte der Stoffe und Bauteile und für die Ausführung der Leistungen gelten die entsprechenden Vorschriften und
Zeichnungen. Übrigbleibende Materialien aufgrund fehlerhafter Bestellungen werden vom vom AG nicht übernommen. Die genauen Maße, Abmessungen und Konstruktionen der einzubauenden Materialien sind mit dem Hersteller- und Lieferwerken abzustimmen. Übrigbleibende Materialien aufgrund fehlerhafter Bestellungen werden vom AG nicht übernommen.
Der AN hat dem AG den Nachweis zur Überwachung (Güteüberwachung) der zu liefernden Stoffe und Bauteile entsprechend der betreffenden DIN-Normen zu erbringen.
Sämtliche Lieferscheine sind dem AG geordnet nach Material und Zeit in einem Hefter zu übergeben. Die Kosten hierfür werden nicht gesondert vergütet.
Stellt der AG Stoffe oder Bauteile, wird hierauf in der Position besonders hingewiesen. Zu beseitigende Materialien sind einer fachgerechten Verwertung nach Wahl des AN zu zuführen. Kosten für die stoffabhängige fachgerechte Entsorgung und Nachverfolgung sind in den jeweiligen Einheitspreisen einzukalkukieren und werden nicht gesondert vergütet.

Durch Transport verursachte Verunreinigungen der Straßen und sonstiger Wege sind vom AN laufend zu beseitigen. In Anspruch genommener Verkehrsraum ist wie vorgefunden wiederherzurichten. Beseitigte Fahrbahnmarkierungen und Beschilderungen sind wiederherzustellen. Hierdurch entstehende Kosten werden nicht gesondert vergütet.

Vor Baubeginn hat der AN den vorgefundenen Zustand dem AG mittels Fotodokumentation nachzuweisen.

Die Mengenermittlung für die Abrechnung der Leistungen erfolgt nach Aufmaß und Ausführungszeichnungen. Mengen, die nach Längen- oder Flächenmaß abzurechnen sind, werden durch horizontale Messungen ermittelt.

In der Leistungsbeschreibung bedeutet 'profilgerecht'
, dass bei den Erdarbeiten eine Abweichung vom Sollmaß ± 2 cm einzuhalten ist.

Vor Baubeginn hat der AN die notwendigen Schachtgenehmigungen auf seine Kosten einzuholen. Daraus resultierende Forderungen sind vom AN zu berücksichtigen.
Sollten Schäden am Leitungssystem festgestellt werden, so sind die Schadstellen zu ermitteln, der Eigentümer zu informieren und ggf. zu beseitigen.

Vermeidbare Beschädigungen durch den AN, werden Ihm in Rechnung gestellt.
Beschädigungen am Eigentum Dritter gehen zu Lasten des AN.

Die in Anspruch zu nehmenden Rasenflächen sind nur im unbedingt nötigen Maß zu benutzen und nach Bauende wieder im Ursprungszustand herzustellen.

Der Aushub muss ggf. abgefahren und zwischengelagert werden. Der Auftragnehmer hat für Lagerplätze von Bodenaushub etc. selbst Sorge zu tragen.
Ist die Anfuhr von Baumaterialien und Schüttgütern größtenteils nur mit kleineren Transportgeräten möglich, ist dies im Erd- und Tragschichteinbau zu berücksichtigen und wird nicht extra vergütet.

Die Kosten sind kalkulatorisch in den entsprechenden Positionen des Leistungsverzeichnisses zu berücksichtigen!

*Hinweis: Die Vergütung der Pauschalpositionen erfolgt anteilig zur Bauzeit.*
Die Vergütung der Pauschalpositionen erfolgt anteilig
zur Bauzeit.
Die Pauschalen der Baustelleneinrichtung usw. werden
nur einmalig vergütet, auch wenn die Arbeiten mehrmals
unterbrochen werden müssen, sofern nicht andereweitige
Abrechnung in den Positionen zu finden sind.
Das Umsetzen der Baustelleneinrichtungsanlagen wird nicht
gesondert vergütet und ist gegebenenfalls mit einzukalkulieren.

*Hinweis: Abrechnungbestimmung Losweise*
Die Vergütung und Abrechnung des Positionen des Leistungsverzeichnisses erfolgt durch Abschlagsrechnung und der Schlussrechung.

Diese sind jeweils des Kostenteilungsschlüssel, der nach der Auftragsvergabe final bekannt gegeben wird aufzuteilen.

Es hat eine Aufteilung jeder Abschlags- und Schlussrechnungen für jeden Auftraggeber (4x) zu erfolgen.
Diesen Rechnungen sind jeweilige Anteilige Aufmaße, Mengenermittlungen beizulegen.

Dieser erhöhte Rechnungsaufwand ist in den jeweiligen Positionen des Leistungsverzeichnis einzulakkulieren und damit abgegolten und wird nicht gesondert vergütet.

Jede Abschlagsrechnung ist auf alle vier Kostenträger gemäß dem finalen Schlüssel aufzuteilen. Dieser erhöhte Rechnungsaufwand ist einzukalkulieren, zu berücksichtigen und wird nicht gesondert vergütet. Diese Aufmaße Mengenermittlung ist in jeder Abschlagsrechnung und Schlussrechnung an den jeweiligen Auftraggeber zu stellen und aufzuschlüsseln.

Aufteilung Kostenträger:
Stadt Forst, Lindenstraße 10-12, 03149 Forst (Lausitz) - Los 2
Eigenbetrieb Städtische Abwasserbeseitigung, Lindenstraße 10-12, 03149 Forst (Lausitz) - Los 3
Stadtwerke Forst GmbH, Euloer Straße 90, 03149 Forst (Lausitz) - Los 4
Netzgesellschaft Forst Lausitz (NFL), Euloer Straße 91 (Los 5)
BGC

Vorläufiger Kostenteilungsschlüssel:
Los 2 Stadt Forst (Lausitz)  40- 60 %
Los 3 Eigenbetrieb Städtische Abwasserbeseitigung 30- 40 %
Los 4 Stadtwerke Forst GmbH2 - 5 %
Los 5 Netzgesellschaft Forst ( Lausitz) GmbH & Co. KG2- 5  %

Der endgültige Kostenteilungschlüssel wird nach der Auftragserteilung dem AG übergeben.

### 1 LOS 1 - Anteilig, BE, Verkehrssicherung, SiGeKo

#### Titel 1.1 Baustelleneinrichtung

*Hinweis: Vorbemerkung Los 1 - Allgemeine Leistungen für Stadt Forst sowie Medienträger/ Auftraggeber der anderen Lose*
Vorbemerkung Los 1 Allgemeine Leistungen für Stadt Forst sowie Medienträger anderer Lose

Im Los 1 sind Leistungen und Positionen aufgeführt, welche anteilig und prozentual von anderen Medienträgern und Auftraggebern gemäß Kostenteillungsschlüssel bezahlt werden.
Abrechnung erfolgt nach Auftragsvergabe bzw. Angebotssumme und wird prozentual aufgeteilt. Bezahlung gemäß geschlossener Vereinbarung.

Aufteilung Kostenträger:
Stadt Forst, Lindenstraße 10-12, 03149 Forst (Lausitz) - Los 2
Eigenbetrieb Städtische Abwasserbeseitigung, Lindenstraße 10-12, 03149 Forst (Lausitz) - Los 3
Stadtwerke Forst GmbH, Euloer Straße 90, 03149 Forst (Lausitz) - Los 4
Netzgesellschaft Forst Lausitz (NFL), Euloer Straße 91 (Los 5)
BGC

Vorläufiger Kostenteilungsschlüssel:
Los 2 Stadt Forst (Lausitz)  40- 60 %
Los 3 Eigenbetrieb Städtische Abwasserbeseitigung 30- 40 %
Los 4 Stadtwerke Forst GmbH2 - 5 %
Los 5 Netzgesellschaft Forst ( Lausitz) GmbH & Co. KG2- 5  %

Der endgültige Kostenteilungschlüssel wird nach der Auftragserteilung dem AG übergeben.

Angestrebte Bauzeiten:
Eigenbetrieb Städtische Abwasserbeseitung (SWK+NWK) ca. 32 Wochen
NFL und NBB (RW+Gas) ca. 14 Wochen
Restzeit: Straßenbau

Bauzeit von 18.05.2026 bis 30.09.2027

*Hinweis: Vorbemerkung Baustelleneinrichtung*
Vorbemerkung Baustelleneinrichtung

Der Titel Baustelleneinrichtung bezieht sich grundsätzlich auf alle Leistungen der Leistungsverzeichnisse Los 2 bis Los 5
Bei der Kalkulation sind folgende Punkte zu berücksichtigen:

-  Die Baustellenbereiche sind nicht umfriedet oder eingezäunt, sondern befinden
  sich in öffentlichen Verkehrsflächen.

-  Der Auftragnehmer hat sich selbst und auf eigene Kosten Flächen für die
  Baustelleneinrichtung zu beschaffen. Diese ist gegen unbefugtes Betreten Dritter  zu sichern. Ein Antrag auf Sondernutzung ist durch den
  AN bei der Stadt Forst einzureichen.

-  Es werden durch die Auftrageber keine Flächen zur Verfügung gestellt. Der  Auftragenehmer hat sich auf seine Kosten selbst Flächen für die  Baustelleneinrichtung zu beschaffen. Sofern diese nicht im Baustellenbereich  liegen hat er auf seine Kosten die notwendigen Sicherungsmaßnahmen zu tragen.  Dabei ist von Verkehrssicherrung in mehreren Teilabschnitten beginnend mit in  der Töpferstraße auszugehen. Sofern die Baustelleneinrichtung innerhalb des  Baufeldes erfolgt hat der AN sicherzustellen, dass durch diese keine  Beeinträchung Ggf. sind Abstimmungen mit den Medienträgern und  Grundstückseigentümern sind zu treffen.

-  Das Baubüro des AN ist so zu wählen, dass die erforderlichen Bauberatungen
  Vorort stattfinden können. Es ist davon auszugehen, dass die anderen  Medienträger anderer Lose an den Beratung teilnehmen.

-  Die Finanzierung der Kosten für die Baustelleneinrichtung und Verkehrssicherung  erfolgt nach Baufortschritt, ausgenommen der Position Baustellenberäumung.

-  Es ist ein unfallfreier Zugang zu den Gebäuden, angrenzenden Grundstücken,  etc. durch den AN zu gewährleisten.

-  Anliegern, Rettungspersonal, Feuerwehr, der Post
  ist stets ein unfallfreier Zugang zu gewähren.
  Hierdurch bedingte Leistungen und Kosten sowie evtl. Erschwernisse werden
  nicht gesondert vergütet und sind einzukalkulieren.

-  Die Baustelleneinrichtung ist für alle Fachlose Los 2, Los 3, Los 4 und Los 5 zu
  kalkulieren.

-  Baustelleneinrichtungsplan ist zu vom AN zu erstellen und dem AG zum  Baubeginn  vorzulegen
-  Bereitstellungsfläche ist Baustelleneinrichtungsplan zu kennzeichen

**1.1.1 Baustelle einrichten**
Geräte, Werkzeuge und sonstige Betriebsmittel, die zur
vertragsgemäßen Durchführung der Bauleistungen erforderlich sind, auf die Baustelle bringen, bereitstellen und - soweit der Geräteeinsatz nicht gesondert berechnet wird - betriebsfertig aufstellen einschl. der dafür notwendigen Arbeiten. Die erforderlichen festen Anlagen herstellen.
Baubüros, Unterkünfte, mobile Toiletten, Werkstätten, Lagerschuppen und dgl., soweit erforderlich, antransportieren, aufbauen und einrichten.

Strom-, Wasser-, Fernsprechanschluss sowie Entsorgungs- einrichtungen und dgl. für die Baustelle, soweit erforderlich, herstellen. Bei Bedarf Zufahrtswege zur Baustelle sowie Lagerplätze, sonstige Platzbefestigungen und Wege im Baustellenbereich anlegen.
Oberbodenarbeiten einschl. Beseitigen von Aufwuchs für die Baustelleneinrichtung, soweit erforderlich, ausführen.
Flächen für die Baustelleneinrichtung beschaffen und Abstimmen.
Benutzte Flächen und Wege nach Abschluss der Leistungen entsprechend dem ursprünglichen Zustand unter Wahrung der landschaftspflegerischen Belange ordnungsgemäß herrichten.
In Anspruch genommen Flächen sind vor der Einrichtung bildtechnisch zu dokumentieren und die Fotos den AG´s und Eigentümern zur Verfügung zu stellen.

Kosten für Vorhalten, Unterhalten und Betreiben der Geräte, Anlagen und Einrichtungen einschl. Mieten, Pacht, Gebühren und dgl. werden nicht mit dieser Pauschale, sondern mit den Einheitspreisen der betreffenden Teilleistungen vergütet.
Soweit nicht für bestimmte Leistungen für das Einrichten der Baustelle gesonderte Positionen im Leistungsverzeichnis enthalten sind, gilt die Pauschale für alle Leistungen des Leistungsverzeichnisse Los 2-Los 5

Erschwernisse Aufgrund der örtlichen Gegebenheiten, des Verkehrs sowie den allgemeinen Randbedingungen werden nicht gesondert vergütet und sind ebenfalls mit einzukalkulieren.
Menge: 1,000 psch

**1.1.2 Baustelle räumen**
Baustelle von allen Geräten, Anlagen, Einrichtungen
und dgl. räumen. Benutzte Flächen und Wege
entsprechend dem ursprünglichen Zustand unter
Wahrung der landschafts- pflegerischen Belange ordnungsgemäß herrichten. Verunreinigungen beseitigen. Räumgut einer Wiederverwertung zuführen.

Soweit nicht für bestimmte Leistungen
(z.B. Bedarfsleistungen) für das Räumen der Baustelle gesonderte Positionen im Leistungsverzeichnis
enthalten sind, gilt die Pauschale für alle Leistungen der Leistungsverzeichnisse Los 2 bis Los 5
Menge: 1,000 psch

**1.1.3 Baustromversorgung**
Baustromversorgung in Absprache mit dem Energieversorgungsunternehmen herstellen.
Es bleibt dem AN überlassen, ob er über Freileitungen,
Wickmannstation, Dieselaggregate o.ä. die für den Baustellenbetrieb erforderliche Stromversorgung sicherstellt.
Es ist die Baustromversorgung inkl. aller Gebühren und Verbrauchskosten für den Baustellenbetrieb einschließlich des Verbrauches der Wasserhaltung herzustellen und einzukalkulieren.
Für alle Leistungen der Leistungsverzeichnisse Los 2-5

Geräuschreduzierte Anlangen sind zu verwenden, Sonntag sind diese wenn möglich abzuschalten.
Menge: 1,000 psch

**1.1.4 Baubüro für AG und Medienträger auf- und abbauen**
Baubüro (Baracke oder Container) für den AG und die Medienträger, doppelwandig, mit einem Fenster je Arbeitsplatz, antransportieren und nach Angaben des AG innerhalb der Baustelle aufbauen.

Raum- und Arbeitsplatzbeleuchtung entsprechend den Vorschriften für die Beleuchtung von Arbeitsplätzen herstellen.
Inkl. 5 Steckdosen, Heizung, abschließbar.
Bei Bedarf, vorhandenen Oberboden für die benötigten Flächen abheben und seitlich lagern, Aufwuchs beseitigen, Zufahrtswege sowie Platzbefestigungen anlegen.
Aufstellflächen beschaffen.

Baubüro mit allen Einrichtungen abbauen und abtransportieren.
Benutzte Flächen entsprechend dem ursprünglichen Zustand ordnungsgemäss herrichten, Verunreinigungen beseitigen.
70 v.H. der Pauschale werden nach Übernahme des Baubüros durch den AG, der Rest nach Erfüllung der Leistung vergütet.

Bürofläche ca. 20 m2, eingerichtet mit ca. 4 Tischen und 10-12 Stühlen.

Befestigung und Sicherung gegen Sturm nach Wahl des AN.
Menge: 1,000 Psch

**1.1.5 Baubüro für AG vorhalten**
Baubüro für den AG mit allen Einrichtungen vor- und unterhalten, mit Strom versorgen, an jedem Arbeitstag reinigen und bei Bedarf heizen.
Zufahrtswege unterhalten.
Außer den vollen Monaten werden Teilzeiten nach Tagen zu 1/30 des Einheitspreises vergütet.
Leistung während der gesamten Bauzeit.
Menge: 17,000 Mt

**1.1.6 Sanitärcontainer aufstellen und betriebsfertig an Trink- und Abwasser anschließen**
Sanitärcontainer aufstellen, betriebsfertig an Stromversorgung (Baustrom) anschließen sowie Trinkwasserversorgung und Abwasserentsorgung sicherstellen.
Standort des Containers in Abstimmung mit AG aufbauen.
Mehrmaliges Umsetzen ist einzukalkulieren.

Der WC-Container ist für die Nutzung durch aller am Bau beteiligten Firmen vorgesehen.
Abmessungen des Containers:
ca. 6,00 m lang x ca. 2,50 m breit.

Leistungen u.a.:
- Herstellung des Unterbaus durch Abtrag des Oberbodens
  bis 0,40 m Tiefe inkl. Zwischenlagerung und ca. Einbau einer
  ungebundenen Tragschicht aus Mineralgemisch 0/45,
  ca. 40 cm dick, Material nach Rückbau einer Verwertung nach  Wahl des AN zuführen.
- Eingangspodest oder Treppe mit Abtreter
- Anschluss Elt inkl. Heizung über Baustrom des AN
- Einrichtung nach § 47 Arbeitsstättenverordnung und Arbeitsstättenrichtlinie "Waschräume auf Baustellen" 47/1-3,5 mit
  entsprechender Anzahl von Waschplätzen, WC-Kabinen,
  Urinalen sowie Handwaschbecken, Spiegeln, Seifenspender,
  Handtuchspender sowie Desinfektionsmittel nach Corona-
  Richtlinien
- Übergabe von ca. 5 Stück Schlüsseln an die Baubeteiligten  Firmen
- Trinkwasserbereitstellung über entsprechende
  Frischwassertanks inkl. Herstellung der entsprechenden
  Leitungsanschlüsse oder nach Wahl des AN
- Abwasserentsorgung über Abwassertanks inkl. Herstellung
  der entsprechenden Leitungsanschlüsse
Menge: 1,000 St

**1.1.7 Sanitärcontainer der Vorposition vorhalten, unterhalten und reinigen.**
Sanitärcontainer der Vorposition vorhalten, unterhalten und reinigen.
Folgende Kosten sind einzukalkulieren:
- Kosten für Energie, Heizung, Trinkwasserbereitstellung,
  Abwasserentsorgung (inkl. aller Entsorgungs- und
  Bereistellungskosten)
- arbeitstägliche Reinigung des Containers, inkl.  Nachweisführung
- Papierhandtuchspender, Seife, Desinfektionsmittel, Toilettenpapier
Die Abrechnung erfolgt nach Monaten sowie bei Teilzeiten nach Tagen zu 1/30 des Einheitspreises.
Die Vorhaltung beginnt ab der funktionsfähigen Bereitstellung und Abnahme.
Menge: 17,000 Mt

**1.1.8 Sanitärcontainer nach Beendigung der Arbeiten komplett zurückbauen und von der Baustelle**
Sanitärcontainer nach Beendigung der Arbeiten komplett zurückbauen und von der Baustelle entfernen. Rückbau aller Medienzuführungen, Wiederherstellung der Standfläche, d.h. Rückbau des Unterbaus und Andeckung des Oberbodens. Entfernen von Verunreinigungen.
Menge: 1,000 St

#### Titel 1.2 Verkehrssicherung

*Hinweis: Vorbemerkung Verkehrssicherung, Teilabschnittbildung*
Vorbemerkung Verkehrsicherung

Verkehrssicherung für den gesamten Baubereich der Baumaßnahme:

-  Gemäß Planunterlagen (Lageplan, Übersichtsplan etc.)
-  Forst, Muskauer Straße 1 -34  ca. 330m
-  Von Töpferstraße bis Kreuzung Trieblerstraße
-  Einmündungsbereich Töpferstraße
-  Einmündungsbereich Weberstraße
-  Einmündungsbereich Triebler Straße
-  Abstimmung mit den regionalen Verkehrsbetrieben, z.B Spree-Neiße Bus
-  Abstimmung mit Anliegem Betrieben (ca. 8 Stk.)
-  Herstellung von temporären Überfahrten auf Anweisung des AG
-  Herstellung von Baustraßen auf Anweisung des AG
-  Abschnittsweise Verkehrssicherung in Teilabschnitten der
  Gehwege abhängig vom Baufortschritt
-  Gehwege sind so lang wie möglich zu erhalten
-  Querungen im Baufeld für Fußgänger
-  Einrichtung gemäß VZ-Planung, verkehrsrechtlicher Anordnung,
  RSA 21 und StVO, inkl. sämtlicher notwendiger Beschilderung

Folgende Punkte sind einzuhalten und einzukalkuieren und werden nicht gesondert vergütet

-  Es ist ein unfallfreier, fußläufiger Zugang der Anliegerzu den Gebäuden und  angrenzenden Grundstücken, etc. durch den AN zu gewährleisten.

-  Die Gewährleistung der Erreichbarkeit der Rettungkräfte ist zu gewährleisten.  Baufahrzeuge sind zum täglichen Bauende so abzustellen, dass im Einsatzfall  eine Erreichbarkeit der Grundstücke durch die Rettungskräfte erfolgen kann.
  Notwendige Anrampungen / Anschotterungen sind  einzukalkulieren
-  Die Verkehrsicherrung ist so zu gestalten, dass eine permante Zugangsfähigkeit  für Rettungsdienste (Polizei, Rettungswagen, Feuerwehr) besteht. Die
  Bautechnolgie ist dementsprechend anzupassen und einzukalkulieren

-  Aufbau der Verkehrseinrichtungen täglich vor Arbeitsbeginn und nach  Arbeitsende entsprechend der Richtlinie für die "Sicherung von Arbeitstellen an  Straßen" im Baubereich zu kontrollieren. Schriftliche Nachweisführung!

-  Die Verkehrssicherung, auch der Umleitungsstrecken ist während des gesamten  Baubetriebes aufrechtzuerhalten und täglich zu kontrollieren. Die Sicherung der  Baustelle hat gem. den geltenden Technischen Vorschriften zu erfolgen.

-  Eine ausreichende Beleuchtung der Verkehrssicherung ist insbesondere in der  Nacht zu gewährleisten. Die gesamte Beleuchtung muss während der Dunkelheit,  sowie bei Nebel, Regen, Schneefall, sowohl an Werktagen als auch an Sonn-  und Feiertagen brennen. Die gesamten Betriebskosten der Beleuchtung und  deren Kontrollen sind einzukalkulieren.

-  Sämtliche Genehmigungen, welche für die Verkehrssicherung benötigt  werden, sind von den zuständigen Behörden einzuholen und abzustimmen. Inkl.  Erstellung der Antragsunterlagen, Verkehrsrechtlichter Anordnung,  Verkehrszeichenpläne mit Umleitungsstrecken sowie sämtliche Gebühren.  Änderungen der Pläne und erneute Einreichung sind einzukalkulieren.

-  Bei Diebstahl oder Entwendung der Verkehrssicherung, hat der AN für eine  umgehende Wiederherstellung zu sorgen. Sicherung nach Wahl des AN. Kosten  der Sicherung und Wiederherstellung trägt der AN.

-  Verkehrssicherung für alle Auftraggeber gemäß Vorbemerkungen!

Folgende besondere Sachverhalte sind zu berücksichtigen und in den jeweligen Positionen einzukalkulieren:

-  Vollsperrung der Muskauer Straße auf ca. 330 m
-  Abschnittweise Sperrung der Gehwege
-  Kennzeichnung und Ausführung nach RSA 21 Regelplan BI/17
-  Umleitungsstrecken gemäß VAO
-  Anliegerverkehr ist fußläufig jederzeit zu gewährleisten (Fußgängerverkehr)
  ggf. beiseitige Führung und Querung des Baufeldes durch Fußgängerführung
-  Gewährleistung Zugänglichkeit Rettungsdienste
-  Abstimmungen mit den Verkehrsbetrieben. Insbesondere bzgl. den  Busverbindungen.
-  Temporäre Beschilderung nach VZ-Plan und Anordnung
-  Gewährleitung und Sicherung der Verkehrssicherung täglich über Winterbetrieb  und die Feiertage
-  Gewährleistung der Müllentsorgung
-  Bauzeit von vsl. 18.05.2026 bis 30.09.2027

**1.2.1 Verkehrssicherung längerer Dauer aufbauen, betrieben, abbauen. Bauabschnitt Fahrbahn**
Verkehrssicherung für die Fahrbahn

Gesamte Verkehrssicherung, längerer Dauer einschließlich sämtlicher Verkehrszeichen und Verkehrseinrichtungen (Absperrgeräte, Warnleuchten, Verkehrsschilder und Aufstellvorrichtungen) betriebsfertig nach StVO sowie RSA 21  aufbauen.
Gesamte Verkehrssicherung aufbauen, vorhalten, unterhalten, warten, instandsetzen, abschnittsweise umsetzen, ggf. säubern und nach Bauende vollständig zurückbauen.

Sämtliche Verkehrs- und Hinweiszeichen, Abschrankungen, Baken, (beleuchtet und unbeleuchtet), Schutz- und Sicherheitseinrichtungen für die Ausführung aller Arbeiten des Leistungsverzeichnisses. Einschließlich aller Mieten, Gebühren und Pachten.

Die gesamte Warnbeleuchtung muss während der Dunkelheit, sowie bei Nebel, Regen, Schneefall, sowohl an Werktagen als auch an Sonn- und Feiertagen brennen. Die Betriebskosten und Kontrollen der Beleuchtungseinrichtung sind in die Pauschale einzurechnen. Die Sicherung der Baustelle hat gem. den geltenden Technischen Vorschriften zu erfolgen.

Warnleuchten sind gemäß VZ-Plan und Anordnung zu installieren. Energieversorgung nach Wahl des AN.

Folgende, Verkehrssicherungsmaßnahmen gemäß verkehrsrechtlicher Anordnungen und VZ-Plan durchführen:

Sämtliche Fahrbahnmarkierungen auskreuzen, temporäre Markierung aufbringen und nach Bauende restlos demarkieren und Auskreuzung restlos entfernen.

Vorhandene Verkehrschilder außer Kraft setzen, auskreuzen ggf. Abbauen. Zum Bauende wieder in Kraft setzen, Auskreuzung entfernen, Wiederaufbauen.

50 v.H. der Pauschale werden nach betriebsfertigem Aufbau, der Rest nach Abbau der Verkehrseinrichtung abgerechnet.

Sofern im LV keine anderweitige Vergütung von Verkehrschildern beschrieben ist, sind diese mit dieser Pauschel abgegolten.

Baustelle gemäß Vorbemerkungen
Verkehrssicherung über die gesamte Bauzeit inkl. sämtlicher Winter- und Baupausen.

Bauabschnitt Fahrbahn
Menge: 1,000 Psch

**1.2.2 Verkehrssicherung längerer Dauer aufbauen, betrieben, abbauen. Bauabschnitt Beidseitige Gehwege**
Verkehrssicherung für die beidseitigen Gehwege

Gesamte Verkehrssicherung, längerer Dauer einschließlich sämtlicher Verkehrszeichen und Verkehrseinrichtungen (Absperrgeräte, Warnleuchten, Verkehrsschilder und Aufstellvorrichtungen) betriebsfertig nach StVO sowie RSA 21  aufbauen.
Gesamte Verkehrssicherung aufbauen, vorhalten, unterhalten, warten, instandsetzen, abschnittsweise umsetzen, ggf. säubern und nach Bauende vollständig zurückbauen.

Sämtliche Verkehrs- und Hinweiszeichen, Abschrankungen, Baken, (beleuchtet und unbeleuchtet), Schutz- und Sicherheitseinrichtungen für die Ausführung aller Arbeiten des Leistungsverzeichnisses. Einschließlich aller Mieten, Gebühren und Pachten.

Die gesamte Warnbeleuchtung muss während der Dunkelheit, sowie bei Nebel, Regen, Schneefall, sowohl an Werktagen als auch an Sonn- und Feiertagen brennen. Die Betriebskosten und Kontrollen der Beleuchtungseinrichtung sind in die Pauschale einzurechnen. Die Sicherung der Baustelle hat gem. den geltenden Technischen Vorschriften zu erfolgen.

Warnleuchten sind gemäß VZ-Plan und Anordnung zu installieren. Energieversorgung nach Wahl des AN.

Folgende, Verkehrssicherungsmaßnahmen gemäß verkehrsrechtlicher Anordnungen und VZ-Plan durchführen:

Sämtliche Fahrbahnmarkierungen auskreuzen, temporäre Markierung aufbringen und nach Bauende restlos demarkieren und Auskreuzung restlos entfernen.

Vorhandene Verkehrschilder außer Kraft setzen, auskreuzen ggf. Abbauen. Zum Bauende wieder in Kraft setzen, Auskreuzung entfernen, Wiederaufbauen.

50 v.H. der Pauschale werden nach betriebsfertigem Aufbau, der Rest nach Abbau der Verkehrseinrichtung abgerechnet.

Sofern im LV keine anderweitige Vergütung von Verkehrschildern beschrieben ist, sind diese mit dieser Pauschel abgegolten.

Baustelle gemäß Vorbemerkungen
Verkehrssicherung über die gesamte Bauzeit inkl. sämtlicher Winter- und Baupausen.

Bauabschnitt beidseitige Gehwege
Menge: 1,000 Psch

**1.2.3 Verkehrssicherung längerer Dauer aufbauen, betrieben, abbauen. Umleitungsstrecke**
Verkehrssicherung für notwendige Umleitungsstrecken

Gesamte Verkehrssicherung, längerer Dauer einschließlich
sämtlicher Verkehrszeichen und Verkehrseinrichtungen
(Absperrgeräte, Warnleuchten, Verkehrsschilder und
Aufstellvorrichtungen) betriebsfertig nach StVO sowie RSA 21
für die notwendige Umleitung aufbauen.
Gesamte Verkehrssicherung aufbauen, vorhalten, unterhalten,
warten, instandsetzen, ggf. säubern und nach Bauende vollständig
zurückbauen. Kontrollen der Beschilderungen auf der
Umleitungsstrecke durchführen.

Sämtliche Verkehrs-, Umleitungs- und Hinweiszeichen,
Abschrankungen, Baken, (beleuchtet und unbeleuchtet).
Einschließlich aller Mieten, Gebühren und Pachten.

Folgende, vorübergehende Verkehrssicherungsmaßnahmen
gemäß verkehrsrechtlicher Anordnungen und VZ-Plan durchführen:

- Sämtliche Fahrbahnmarkierungen auskreuzen, temporäre
Markierung aufbringen und nach Bauende restlos demarkieren
und Auskreuzung restlos entfernen.
- Vorhandene Verkehrschilder außer Kraft setzen, auskreuzen
ggf. Abbauen. Zum Bauende wieder in Kraft setzen,
Auskreuzung entfernen, Wiederaufbauen.
- Aufbau einer notwendiger Umleitung, inkl. sämtlicher
Abstimmung mit der Straßenverkehrsbehörde, inkl. notwendiger
Verkehrszeichenpläne und Anordnungen
- Aufbau von Plantafeln, VZ 357,
ZZ 1022-10, ZZ 1000-21, weitere Zusatzzeichen und Verkehrzeichen  etc.

50 v.H. der Pauschale werden nach betriebsfertigem Aufbau,
der Rest nach Abbau der Verkehrseinrichtung abgerechnet.

Sofern im LV keine anderweitige Vergütung von Verkehrschildern
beschrieben ist, sind diese mit dieser Pauschel abgegolten.

Baustelle gemäß Vorbemerkungen.
Verkehrssicherung der Umleitungsstrecke über die gesamte
Bauzeit inkl. sämlticher Winter- und Baupausen.

Umleitungsstrecken für geamten, notwendigen 3. BA,
Menge: 1,000 Psch

**1.2.4 Verkehrszeichenpläne und Verkehrsrechtliche Anordnungen erstellen, einholen, anpassen**
Verkehrszeichenpläne und Verkehrsrechtliche Anordnungen herstellen, einholen, anpassen.

Die für die Verkehrssicherung erforderlichen Verkehrszeichenpläne auf Grundlage der akutellen, gültigen RSA, StVO und ZTV-SA für den gesamten Baubereich, sowie eventuell, notwendiger Umleitungsstrecken der Baumaßnahme unter Berückschichtung der örtlichen Gegebenheiten erstellen. Inkl. event. Signalzeitenpläne.

Verkehrszeichenpläne mit dem AG, BÜ/BOL, Gemeinden, Straßenverkehrsbehörde, Busbetrieben sowie mit den Eigentümern, Mieter, Pächter und Anlieger die durch die Sperrung beeinträchtigt sind abstimmen.
Verkehrszeichenpläne entsprechend unter Berücksichtigung sämtlicher Belange ggf. der zuvor aufgeführten Instanzen überarbeiten und zur Genehmigung einreichen. Planunterlagen 2-fach an AG und BOL/ BÜ übergeben.

Änderung der Pläne und erneute Einreichung sind in dieser Position mit einzukalkulieren. Ergänzende Pläne gem. Baufortschritt 2-fach erstellen.

Verkehrsrechtliche Anordnung gemäß StVO für Einrichtung und Betrieb der Verkehrssicherung einholen und zugehörige, notwendige Unterlagen erstellen. Erforderliche Ortsbesichtigungen zur Erstellung der Planunterlagen für die verkehrsrechtliche Anordnung durchführen.

Die für die Verkehrssicherung der Baustelle erforderlichen Genehmigungen und Bedingungen sind bei den zuständigen Behörden mindestens 2 Wochen vor Baubeginn einzuholen.

Inkl. aller anfallender Kosten, Honorare und Gebühren, inkl. Nachträge, Änderungen, Verlängerungen der Anordnung und der VZ-Pläne.  Diese Kosten sind in Position einzukalkulieren und werden nicht gesondert vergütet.

Die bestätigten Verkehrszeichenpläne und VAO sind der BÜ zu in Kopie übergeben.

Baustelle und Bauzeit gemäß Vorbemerkungen

1x Fahrbahn, bis zu 4x Gehweg
Menge: 4,000 St

**1.2.5 Kontrolle der Arbeitsstellen- und Verkehrssicherung gem. ZTV-SA durchführen. Zwei bis einmal täglich.**
Kontrolle der Arbeitsstellen- und Verkehrssicherung gem. ZTV-SA
durchführen. Die Kontrolle ist unmittelbar nach deren
Durchführung zu erfassen und zu dokumentieren. Arbeits-
und Hilfsmittel sind vom AN zu stellen und dem AG jederzeit zugänglich zu machen.
Kontrolle zweimal täglich, an arbeitsfreien Tagen einmal täglich.
Nachweis der Kontrolle durch schriftliche Dokumentation in den Bautagesberichten oder Erstellung einer separaten Liste zur Nachweisführung. Für den gesamten Baustellenbereich (TA 1 -3, alle  Teilabschnitte) inkl. Umleitungen und für die gesamte Bauzeit. Durchführung ebenso in den Winter- und Baupausen.

Inkl. zusätzliche Wiederaufstellung auf Weisung der BÜ.
Baubeginn bis Bauende
Menge: 500,000 d

**1.2.6 Bauzaun einschließlich der erforderlichen Tore (Öffnungen) standsicher aufstellen, unterhalten, abbauen**
Bauzaun einschließlich der erforderlichen Tore (Öffnungen) und Pfosten, standsicher, an allen notwendigen Seiten, aufstellen, während dergesamten Bauzeit vorhalten, unterhalten, warten, instand halten nach Erfordernis ggf. täglich, geringfügig im Trassenbereich um- und versetzen und säubern sowie nach Fertigstellung des Bauabschnitts abbauen und entfernen, 70 v.H. des Preises werden nach Aufstellung, der Rest nach Rückbau vergütet.

Zaunhöhe ca. 1,00 m, Feldlänge ca. 2,00 -2,50 m,
Zaun = Absperrschrankengitterzäune aus Kunststoff nach TL Absturzsicherung und ZTV-SA,
oben und unten mit retroreflektierenden, beidseitigen Folien RA2 geschützt durch stabilen Folienschutzrand.
(Zeichen 600 und Zeichen 600-30 bis 32)
Ggf. mit Warnleuchten versehen. Energieversorgung nach Wahl des AN.
Warnleuchten gemäß VZ-Plan und Anordnung.

Zaun mit entsprechenden Fußplatten (zertifiziertes System), Tastleiste, Aufstellvorrichtungen und Verbindungselementen zwischen den Zaunelementen. Untereinander verschiebungssicher verrödeln.
Aufstellung zur Baustellenabsicherung für die gesamte Bauausführung, inkl. mehrerer Teilabschnitte.

Verkehrsrechtliche Anordnung und Verkehrszeichenplan beachten und Bauzaun anpassen. Leistungen der Anpassungen sind in den m-Preis einzukalkulieren.

Bauzaun für den gesamten Bereich der Baustelle bzw. im Baubereich sowie zur Sicherung des Fußgängerverkehrs.
Menge: 1300,000 m

**1.2.7 Bauzaun innerhalb der Baustelle umsetzen, Umsetzung nach Baufortschritt**
Bauzaun innerhalb der Baustelle umsetzen, Umsetzung nach Baufortschritt der einzelnen Bauabschnitte,
Bauzaun aus Absperrschrankengitterzäune aus Kunststoff bzw. gemäß Vorpositionen.
Höhe ca. 1,00 m, Breite 2,00 - 2,50 m
inkl. der Aufstellvorrichtungen und Standfüße etc.
Menge: 2600,000 m

**1.2.8 Bauzaun einschließlich der erforderlichen Tore (Öffnungen) standsicher aufstellen, unterhalten, abbauen**
Bauzaun einschließlich der erforderlichen Tore (Öffnungen) und Pfosten, standsicher, an allen notwendigen Seiten, aufstellen, während dergesamten Bauzeit vorhalten, unterhalten, warten, instand halten nach Erfordernis ggf. täglich, geringfügig im Trassenbereich um- und versetzen und säubern sowie nach Fertigstellung des Bauabschnitts abbauen und entfernen, 70 v.H. des Preises werden nach Aufstellung, der Rest nach Rückbau vergütet.

Zaunhöhe ca. 1,00 m, Feldlänge ca. 2,00 -2,50 m,
Zaun = Absperrschrankengitterzäune aus Kunststoff nach TL Absturzsicherung und ZTV-SA,
oben und unten mit retroreflektierenden, beidseitigen Folien RA2 geschützt durch stabilen Folienschutzrand.
(Zeichen 600 und Zeichen 600-30 bis 32)
Ggf. mit Warnleuchten versehen. Energieversorgung nach Wahl des AN.
Warnleuchten gemäß VZ-Plan und Anordnung.

Zaun mit entsprechenden Fußplatten (zertifiziertes System), Tastleiste, Aufstellvorrichtungen und Verbindungselementen zwischen den Zaunelementen. Untereinander verschiebungssicher verrödeln.
Aufstellung zur Baustellenabsicherung für die gesamte Bauausführung, insbesondere Leistungen der Gas und TW-Versorgung.

Verkehrsrechtliche Anordnung und Verkehrszeichenplan beachten und Bauzaun anpassen. Leistungen der Anpassungen sind in den m-Preis einzukalkulieren.

Bauzaun für den gesamten Bereich der Baustelle bzw. für bauliche Anlagen und Gruben der Gas und Wasserversorgung
Menge: 1300,000 m

**1.2.9 Bauzaun innerhalb der Baustelle umsetzen, Umsetzung nach Baufortschritt**
Bauzaun innerhalb der Baustelle umsetzen, Umsetzung nach Baufortschritt der einzelnen Bauabschnitte,
Bauzaun aus Absperrschrankengitterzäune aus Kunststoff bzw. gemäß Vorpositionen.
Höhe ca. 1,00 m, Breite 2,00 - 2,50 m
inkl. der Aufstellvorrichtungen und Standfüße etc.

Bauzaun der Vorposition
Menge: 2000,000 m

**1.2.10 Bauzaun, Stahlrahmen (mobil), h=2,00 m, aufstellen und entfernen**
Bauzaun aus mobilen Stahlrahmenelementen
mit Rundstahlfüllstäben, Stützfüßen aus Beton, inkl.
sämtlicher Verbindungen, Tore, Pfosten, Kupplungen, einschl. notwendiger Verbindungen, Beleuchtung etc., standsicher aufstellen, während der Bauzeit vorhalten und unterhalten sowie nach Beendigung der Bauzeit entfernen. 70 v.H. des Preises werden nach Aufstellen, der Rest nach Entfernen des Bauzaunes vergütet.

Zaunhöhe: 2,00 m
Zaun aus Stahlgitter-Fertigteilen, Felder untereinander verschrauben, Aufstellung zur Baustellenabsicherung an Einzelstandorten und auf Anweisung der BÜ und des AG.
Menge: 200,000 m

**1.2.11 Bauzaun umsetzen, Zaunhöhe 2,0 m Stahlgitter**
Bauzaun aus mobilen Stahlrahmenelementen
mit Rundstahlfüllstäben, Stützfüßen aus Beton, inkl.
sämtlicher Verbindungen, Kupplungen, einschl. Beleuchtung etc. mehrmalig innerhalb der Baustelle umsetzen (bis zu 5x).
Zaunhöhe: 2,00 m
Zaun aus Stahlgitter-Fertigteilen.
Nicht wiederverwertbare Teile ersetzen.
Menge: 200,000 m

*Hinweis: Hinweis zur nachfolgenden Positionen*
Hinweis zur nachfolgenden Positionen

Die Verkehrszeichen, Sicherheitseinrichtungen und Beschilderungen sind für zusätzliche Maßnahmen der Verkehrssicherung und Hinweisführung des Fußgängerverkehrs und kommen nur nach Abstimmung mit der Verkehrsbehörde, der Auftraggeber und dessen BÜ zum Einsatz.

**1.2.12 Absperrg.o. Warneinricht. aufstellen Absperrschrankengitter beidseitg Folie Typ 2, RA2**
Absperrgerät oder Warneinrichtung betriebsfertig aufstellen,
beseitigen, für die gesamte Bauzeit vorhalten, warten instand
setzen und betreiben.
Vorübergehende Sicherungsmaßnahmen durchführen.
70 v.H. des Preises werden nach Aufstellen, der Rest
nach Beseitigen vergütet.

Absperrschrankengitter aus Kunststoff nach TL Absturzsicherung und ZTV-SA,
Zaunhöhe ca. 1,00 m, Feldlänge ca. 2,00 - 2,50 m,
oben und unten mit retroreflektierenden, doppelseitig Folien Typ2 / RA2 geschützt durch stabilen Folienschutzrand,
(Z 600 und Z 600-30 bis 32)

Mit entsprechenden Fußplatten (zertifiziertes System), Aufstellvorrichtung, Tastleiste und Verbindungselementen zwischen den Schrankenelementen.

Nur nach Weisung und in Absprache mit dem AG/ BÜ aufstellen.
Menge: 15,000 St

**1.2.13 Absperrg.o. Warneinricht. aufstellen Absperrschrankengitter beidseitg Folie Typ 2, RA2, 5 Strah.einseitg.rot / gelb Versorg.n.Wahl AN**
Absperrgerät oder Warneinrichtung betriebsfertig aufstellen,
beseitigen, für die gesamte Bauzeit vorhalten, warten instand
setzen und betreiben.
Vorübergehende Sicherungsmaßnahmen durchführen.
70 v.H. des Preises werden nach Aufstellen, der Rest
nach Beseitigen vergütet.

Absperrschrankengitter aus Kunststoff nach TL Absturzsicherung und ZTV-SA,
Zaunhöhe ca. 1,00 m, Feldlänge ca. 2,00 -2,50 m,
oben und unten mit retroreflektierenden, doppelseitig Folien Typ2 / RA2 geschützt durch stabilen Folienschutzrand,
(Z 600 und Z 600-30 bis 32)

Mit entsprechenden Fußplatten (zertifiziertes System), Aufstellvorrichtung, Tastleiste und Verbindungselementen zwischen den Schrankenelementen.

Mit 5 Richtstrahlern einseitig, rotes / gelbes Dauerlicht.
Energieversorgung nach Wahl des AN.

Warnlicht gemäß VZ-Plan und Anordnung.

Nur nach Weisung und in Absprache mit dem AG/ BÜ aufstellen.
Menge: 5,000 St

**1.2.14 Absperrg.o. Warneinricht. aufstellen Leitbake beidseitig Folie Typ 2, RA2**
Absperrgerät oder Warneinrichtung betriebsfertig aufstellen,
beseitigen, für die gesamte Bauzeit vorhalten, warten instand
setzen und betreiben.
Vorübergehende Sicherungsmaßnahmen durchführen.
70 v.H. des Preises werden nach Aufstellen, der Rest
nach Beseitigen vergütet.

Leitbake Größe 1000x250 mm beidseitig / doppelseitig (Z605)
Mit retroreflektierender beidseitig Folie der Bauart Typ 2 / RA2
Inkl. zertifiziertem Fußsystem

Nur nach Weisung und in Absprache mit dem AG/ BÜ aufstellen.
Menge: 20,000 St

**1.2.15 Absperrg.o. Warneinricht. aufstellen Leitbake beidseitig Folie Typ 2 RA2 Zweis. Blinklicht Versorg.n.Wahl AN**
Absperrgerät oder Warneinrichtung betriebsfertig aufstellen, beseitigen, für die gesamte Bauzeit vorhalten, warten, instand setzen und betreiben.
Vorübergehende Sicherungsmaßnahmen durchführen.
70 v.H. des Preises werden nach Aufstellen, der Rest
nach Beseitigen vergütet.

Leitbake Größe 1000x250 mm beidseitig / doppelseitig (Z605)
Mit retroreflektierender beidseitig Folie der Bauart Typ 2 / RA2
Inkl. zertifiziertem Fußsystem

Mit 1 Richtstrahler zweiseitig, Blinklicht.
Energieversorgung nach Wahl des AN
Inkl. zertifiziertem Fußsystem

Warnlicht gemäß VZ-Plan und Anordnung.

Nur nach Weisung und in Absprache mit dem AG/ BÜ aufstellen.
Menge: 10,000 St

#### Titel 1.3 Provisorien, Baustraße

**1.3.1 Provisorische Grundstückszufahrten und -zugänge mittels Anschüttung aus Schottermaterial**
Provisorische Grundstückszufahrten und -zugänge sowie Baustellenzufahrten mittels Anschüttung aus Schottermateriall nach Erfordernis im gesamten Trassenbereich herstellen, vorhalten, unterhalten und nach Fertigstellung wieder zurückbauen und beseitigen.
Material liefern und zum Ende einer Verwertung nach Wahl des AN zuführen.
Vorwiegend Einzelzufahrten.
Abstimmung mit Anlieger führen und ggf. Anschotterung anpassen.

Aufbau der Überfahrten:
- Geotextil als Trennlage
- Tragschicht aus 10 cm bis 20 cm Schottertragschicht
- Anpassungen der Höhen an Baufortschritt und den Höhen  der Zufahrten
- Reinigen der Zufahrten bei Ausfahrung von  Schottermaterial
- Unterhaltung der Zufahrten, Anpassung, Nachschotterung
  Während der gesamten Bauzeit

Ausführung nur nach Verlangen des Anliegers Grundstückseigentümesr, inkl. zeitliche Erfassung  inkl. vorheriger schriftlicher Bestätigung. Unterschriften und Bestätigung sind durch den Auftragnehmer einzuholen.
Menge: 150,000 m2

**1.3.2 Fussgängerbehelfsbrücke herstellen und beseitigen**
Fußgängerbehelfsbrücke in Geländehöhe für
Anlieger und Geschäfts- und Wohnhauszuführungen
sowie Leitungs- und Kanalgrabenquerungen herstellen, für gesamte Bauzeit vorhalten und nach Beendigung abbauen und beseitigen.

Brücke mit Widerlager,
beidseitigem Schutzgeländer nach Regelwerk,
beseitiger Rampung (Auflauframpe, rollstuhlgerecht)
Nutzbreite mind. 1,30 - 1,50 m,
Länge mind. 2,50 bis 4,00 m.
Brücke behindertengerecht und nach ZTV-SA ausbauen.
Lauffläche nach Wahl des AN.
Menge: 20,000 St

**1.3.3 Fußgängerbehilfsbrücke umsetzen**
Fußgängerbehilfsbrücke gemäß Vorpostion von einer
Zufahrt zur nächsten umsetzen.
Ggf. umbauten Ausführen.
Umsetzung im gesamten Baustellenbereich.
Menge: 60,000 St

**1.3.4 Übergang bzw. Überfahrt herstellen, für die erforderliche Dauer unterhalten und wieder abbauen**
Übergang bzw. Überfahrt herstellen, für die erforderliche Dauer unterhalten und wieder abbauen.
Die Ausführung bleibt dem AN überlassen.
Die Unfallverhütungsvorschriften sind einzuhalten.
Die max. Spannweite beträgt ca. 2,0 m (Grabenbreite, Mulde).
Max. Belastung ca. 3,5 t.
Die Übergänge bzw. Überfahrten sind nur
nach Angabe und Anweisung der Bauleitung aufzustellen.
Überfahrt für Pkw, lichte Breite = 3,00 m.
Menge: 4,000 St

**1.3.5 Übergänge der Vorpositionen im Baufeld umsetzen**
Übergänge gemäß Vorpostion von einer
Zufahrt zur nächsten umsetzen.
Ggf. umbauten Ausführen.
Umsetzung im gesamten Baustellenbereich.
Menge: 2,000 St

#### Titel 1.4 Winterdienst

**1.4.1 Zulage Winterbau, Erschwernisse bei außergewöhnlichen Witterungsbedingungen.**
Zulage durch erhöhten Wintereinfluss. Zusätzliche, nowendige Leistungen durch Wintereinbruch.

In dieser Position werden sämtliche notwendige Leistungen abgegolten, welche bei einem Weiterbetrieb der Baustelle bei außerordlichen, harten, winterlichen Witterungsbedingungen (geschlossene Schneedecke, starker Frost) sowie den daraus entstehenden Erschwernissen entstehen.

Alle winterbedingten Arbeitsunterbrechungen wie zum Beispiel, die Neueinrichtung der Baustelle, notwendige zusätzliche angewiesene Räumung von Schnee,
Winterdienst wird gesondert vergütet.

Pauschale kommt nur nach vorheriger Anmeldung des AN und schriftlicher Bestätigung des AG zu tragen und ist nur bei ausgewöhnlich harten winterlichen Bedingungen zu vergüten, sofern keine Winterpause erfolgen kann.

Diese sind der BÜ und dem AG sofort anzuzeigen und zu bestätigen.

Stillstandzeiten infolge des normalen winterlichen Wetters, Niederschläge sowie den Temperaturen werden nicht gesondert vergütet und sind einzukalkulieren.
Menge: 1,000 St

**1.4.2 Winterdienst auf Gehwegen der Anlieger**
Winterdienste auf Zuwegungen und Gehwege der Anlieger,  soweit für Anlieger notwendig.

Breite im Mittel 1,50 m

Räumung von Schnee, Streugut ausbringen, Schneeschieben nach und während des Schneefalls, Umsetzen der Verkehrssicherung ggf. Verbreiterung der Zuwegungen.

Sämtliche Winterdienste sind in die Position einzurechnen und werden nicht gesondert vergütet.
Winterdienste zwischen den Feiertagen und während der Winterpause sind einzukalkulieren.

Abrechnung in Tage der durchgeführten Schneeberäumung x beräumte Meter.
Diese sind der BÜ und dem AG sofort anzuzeigen und zu bestätigen.

Ostseite 300 m, Westseite 300 m
Breite im Mittel 1,50 m
Menge: 6000,000 md

**1.4.3 Winterdienste auf Baustraßen, Schotterprovisorien für Zuwegung Anlieger**
Winterdienste auf Zuwegungen der Anlieger, Baustraßen, temporären Zufahrten, sowie im Baustellenbereich, soweit für Anlieger notwendig.

Breite im Mittel 1,50 m

Räumung von Schnee, Streugut ausbringen, Schneeschieben nach und während des Schneefalls, Umsetzen der Verkehrssicherung ggf. Verbreiterung der Zuwegungen.

Sämtliche Winterdienste sind in die Position einzurechnen und werden nicht gesondert vergütet.
Winterdienste zwischen den Feiertagen und während der Winterpause sind einzukalkulieren.

Abrechnung in Tage der durchgeführten Schneeberäumung.
Diese sind der BÜ und dem AG sofort anzuzeigen und zu bestätigen.

Ca. 50 m Anschotterung auf Provisorien
Menge: 500,000 md

#### Titel 1.5 Sonstiges

**1.5.1 Koordinierungsaufwand für Leistungen / Umverlegungen anderer Medienträger**
Koordinierungsaufwand für Leistungen / Umverlegungen anderer Medienträger. Vergütet werden die Leistungen zur Koordinierung von Umverlegungen von Kabeln und Leitungen anderer Medienträger inkl. Abstimmungen diesbezüglich, zur notwendigen Schaffung der Baufreiheit. Koordinierungsleistungen bei gleichzeigt laufenden Arbeiten anderer Unternehmen im Auftrag von Dritten oder im Eigenauftrag. Die erfolderlichen Vorabstimmungen sind durch den Auftragnehmer vorzunehmen. Der Bauablauf des Straßenbaues darf nicht behindert werden.
Eintakten sämtlicher Arbeiten andere Medienträger und Führen von Abstimmungen. Abstimmung sind zu protokollieren.

- Durchführung von Vorortabstimmungen unterschiedlicher Medienträger und deren Netzmeistern

- Einplanen der Leistungen in den Bauablaufplan, zeitliche Taktungen in Abstimmung mit den Medienträgern

- Sicherstellung der Baufreiheit für Drittfirmen zur Erbringung
 von Umverlegeleistungen etc. Leistungen / Medienträger

- Kennzeichnen vorgefunder Medientrassen, sowie eigentständig Vorabstimmung zur Umverlegung führen.

- Medienträger gemäß Stellungnahmen, Kabelleitungsplänen und Baubeschreibung
Menge: 1,000 psch

**1.5.2 Erstellen und Verteilen von Anliegerinformationen**
Anliegerinformation erstellen und verteilen.
Erstellen von Anliegerinformationen für den gesamten Baubereich und Bauzeitraum der Baumaßnahme.
Mehrfache Informationsschreiben bei grundlegen Veränderungen.
Informationsschreiben durch AN mit folgendem Inhalt erstellen und mit AG abstimmen:

- Baubeginn, Bauablauf, Bauabschnitte, Bauende
- Mitteilung zu Behinderungen und Verkehrsraumeinschränkungen, zeitliche Sperrungen
- Benennung der verantwortlichen Mitarbeiter AN
  (Name, Tel.-Nr.)
  zuständige Ansprechpartner des AG
- Mitteilung zur Müllentsorgung etc.

Bei grundlegender Änderungen der obengenannten Inhalte, nochmalige Verteilung. Dreimalige Änderung und Verteilung sind einzukalkulieren. Teilabschnittsweise durchführen.

Anliegerinformation nach Freigabe durch AG per Postwurfsendung an Anlieger der betroffenen Straßen und Zuwegungen verteilen.

Vsl ca. 25 Grundstücke, ca. 150  Anliegern / Anwohnern
Menge: 1,000 Psch

**1.5.3 Gewährleistung Müllabfuhr**
Gewährleistung Müllabfuhr

An- und Abtransport sämtlichter Mülltonnen
(Papier, Gelber Sack, Restmüll, Biotonne, etc.)
während der gesamten Bauzeit sowie fortlaufende Kommunikation und Information der Anwohner.

Der Transport der Mülltonnen hat gemäß Entsorgungsplan des zuständigen Verbandes bzw. nach Erfordernis und in Abstimmung mit dem Entsorgungsunternehmen durch Mitarbeiter der Baufirma zu erfolgen.
Die Tonnen sind von den Grundstücken zu vereinbarten zentralen Entsorgungsplätzen zu bringen und nach der Leerung wieder zu den jeweiligen Grundstücken, ohne Verwechslungen, zurück zu transportieren. Abstimmungen mit Eigentümer und Entsorger sind durch den AN zu führen und zu protokollieren.
Ausführung für bzw. während der gesamten Bauzeit für alle von Sperrungen betroffenen Grundstücke.
Der AN hat Vorkehrungen zutreffen, dass keine Verwechslungen der Mülltonnen stattfinden.

Bauzeit: Baubeginn bis Baufertigstellung, Ausführung auch in Bau- und Winterpausen. Erschwernisse durch Schnee sind einzukalkulieren.

Grundstücke: vsl. 30 Stück (Vsl. 5 Gewerbe)
Entfernung bis zum Sammelplatz max. 400 m

Einmündungsbereich Webersstraße beachten,
Abstimmungen mit Entsorgungsbetrieb sowie Eigenbetreib SPN führen.
Menge: 1,000 psch

#### Titel 1.6 Beweissischerung, Schwingungsmessung

*Hinweis: Vorbemerkung Schwingungsmessungen*
Vorbemerkung Schwingungsmessungen

Schwingungsmessungen sind durch ein zugelassens Ingenieurbüro durchzuführen.

Es erfolgt eine Probemessung im Baubereich. Nach Auswertung dieser wird mit AG, BÜ, AN und dem zugelassenem Ingenieurbüro über weitere Messungen entschieden.
Die Ausführung der Schwingsmessungen in Gebäuden erfolgt erst nach Abstimmung und Zustimmung des AG.

Für Beweissicherung, Schwingsungsmessung sind die schriftlichen Genehmigungen des Grundstückeigentümers, sowie ggf. des Vermieters zu besorgen.

**1.6.1 Beweissicherungsverfahren durch Gutachter**
Beweissicherungsverfahren

Beweissicherungsverfahren nach VOB/B §3, Ziff. 4 ist vor und nach den Bauarbeiten durchführen. Die Beweissicherung nach DIN 4123 ist durch den AN zu organisieren und durch einen öffentlich bestellten Gutachter für Bauwerksschäden zur Feststellung des Zustandes der baulichen Anlagen durchzuführen.
Hierbei ist der Zustand sämtlicher Gebäude mit Einfriedungen, Zäunen und Toren, Straßen- und Wegebefestigungen, Borde, Zufahrten und Parkplätze, Bäumen, Grünanlagen und Beete, vorhandene Gräben, Durchlässe etc., Versorgungs- und Entsorgungsanlagen vor Beginn und zum Ende der Baumaßnahme durchzuführen.

Hierbei sind sämtliche Bereiche zu dokumentieren, die durch die Baumaßnahme direkt oder indirekt betroffen sind.

Sind bereits Risse oder andere Schädigungen vorhanden, so sind diese zu dokumentieren.
Eventuelle elektrische Tore sind in Abstimmung mit dem jeweiligen Anlieger auf Funktionsfähigkeit zu überprüfen. Das
Ergebnis ist zu dokumentieren. Erstellen einer Niederschrift mit Fotodokumentation, die seitens der jeweiligen Grundstückseigentümer
anzuerkennen sind.

Vorhandene Zustände sind in einer Fotodokumentation
(Auflösung mindestens 3008 x 2000 Pixel, 6 MP, Farbfotos 9cmx13cm, sowie PDF-Dokument) in Papierformat sowie in digitaler Form auf PC-kompatiblem Datenträger (CD) festzuhalten.
Bauzustände (auch angetroffene unterirdische Ver- und
Entsorgungsleitungen, sowie alle Maßnahmen zu deren
Sicherung) und der Endzustand sind zu fachgerecht zu dokumentieren. Durch diese Fotos ist der Zustand dieser Bauten und Anlagen vor Beginn der Bauarbeiten und zum Ende der Bauarbeiten festzustellen.

Insbesondere folgende Bereiche zu erfassen:
Alle angrenzenden Gebäude und Grundstücke, Einfriedungen, Straßen, Wirtschaftswege, Parktaschen, Zufahrtswege und -straßen, Hecken und Zäune, Mauern, Türen und Tore, Grenzsteine, Bäume, Gärten und Grünflächen, sind in Ihrem Ursprungszustand in Form, Farbe, und Höhe zu erfassen.

Durchführung des Verfahrens durch einen zugelassenen Sachverständigen.

Ausführung in Papierdruck und digital auf Datenträger.
Beweissicherung in 2-facher Ausführung.
Menge: 1,000 Psch

**1.6.2 Erstellen eines abschließenden Gutachtens nach Beendigung der Bauarbeiten**
Erstellen eines abschließenden Gutachtens nach Beendigung der Bauarbeiten, aufbauend auf die Beweissicherung bzw. das erstellte Gutachten, unter Berücksichtigung der eventuell durch die Bauarbeiten entstandenen Schäden. Einzelbegutachtung / Einzelbefragung der Grundstückseigentümer aufbauend auf die Beweissicherung vor Baubeginn.
Im Gutachten sind erforderlichenfalls Sanierungsvorschläge für die entstandenen Schäden einzuarbeiten.
Sämtliche Kosten für den Sachverständigen, die Gutachten und dgl. sind einzurechnen.
Menge: 1,000 Psch

**1.6.3 Beweissicherungsverfahren durch Gutachter, Gebäudeinnenbegehung**
Beweissicherungsverfahren je Gebäudeinnenbegehung

Beweissicherungsverfahren nach VOB/B §3, Ziff. 4 ist vor und nach den Bauarbeiten durchführen. Die Beweissicherung nach DIN 4123 ist durch den AN zu organisieren und durch einen öffentlich bestellten Gutachter für Bauwerksschäden zur Feststellung des Zustandes der baulichen Anlagen durchzuführen.
Hierbei ist der Zustand sämtlicher Gebäude und deren Innenräume zu bewerten und zu begutachten. Ausführung zum Beginn und Ende der Baumaßnahme durchführen.

Hierbei sind sämtliche Bereiche zu dokumentieren, die durch die Baumaßnahme direkt oder indirekt betroffen sind.

Inkl. Einholen der schriftlichen Genehmigung des Grundstückbesitzers, Mieters vor Beginn der Arbeiten.

Sind bereits Risse oder andere Schädigungen vorhanden, so sind diese zu dokumentieren.
Eventuelle elektrische Tore sind in Abstimmung mit dem jeweiligen Anlieger auf Funktionsfähigkeit zu überprüfen. Das
Ergebnis ist zu dokumentieren. Erstellen einer Niederschrift mit Fotodokumentation, die seitens der jeweiligen Grundstückseigentümer
anzuerkennen sind.

Vorhandene Zustände sind in einer Fotodokumentation
(Auflösung mindestens 3008 x 2000 Pixel, 6 MP, Farbfotos 9cmx13cm, sowie PDF-Dokument) in Papierformat sowie in digitaler Form auf PC-kompatiblem Datenträger (CD) festzuhalten.
Bauzustände (auch angetroffene unterirdische Ver- und
Entsorgungsleitungen, sowie alle Maßnahmen zu deren
Sicherung) und der Endzustand sind zu fachgerecht zu dokumentieren. Durch diese Fotos ist der Zustand dieser Bauten und Anlagen vor Beginn der Bauarbeiten und zum Ende der Bauarbeiten festzustellen.

Insbesondere folgende Bereiche zu erfassen:
Alle angrenzenden Gebäude und deren Innenräume, Fenster Türen, sowie vorrausgegangende Schäden sind in Ihrem Ursprungszustand in Form, Farbe, und Höhe zu erfassen.

Durchführung des Verfahrens durch einen zugelassenen Sachverständigen.

Ausführung in Papierdruck und digital auf Datenträger.
Beweissicherung in 2-facher Ausführung.

Abgrechnet wird  nach Gebäude der Innenbegehung
Menge: 4,000 St

**1.6.4 Schwingungsmessungen als Kontrollprüfung des AG durch zugelassenes Prüflabor, Probemessung**
Schwingungsmessungen als Kontrollprüfung des AG durch zugelassenes Prüflabor im Baustellenbereich und in Gebäuden durchführen.

Erschütterungsmessung mittels Schwingungsmeßgerät nach DIN 4150 Hersteller SYSCOM Fa. Ziegler Sensor:
MR Warnsystem über Rundumleuchten oder gleichwertig aufbauen, unterhalten, abbauen.
Abgerechnet wird je angefangene Stunde.
Einsatzzeit pro Messung ca. 2 Stunden pro Tag.

Probemessung
Menge: 8,000 h

**1.6.5 Schwingungsmessungen als Kontrollprüfung des AG durch zugelassenes Prüflabor, in Gebäuden durchführen**
Schwingungsmessungen als Kontrollprüfung des AG durch zugelassenes Prüflabor in Gebäuden durchführen.
Erschütterungsmessung mittels Schwingungsmeßgerät nach DIN 4150 Hersteller SYSCOM Fa. Ziegler Sensor:
MR Warnsystem über Rundumleuchten oder gleichwertig aufbauen, unterhalten, abbauen.
Abgerechnet wird je Langzeitmessung je Gebäude
Langzeitmessung gemäß Gutachter

Sämtliche Kosten für die Messungen in einem Gebäude während bestimmter Bauabschnitte sind einzukalkulieren.
Menge: 6,000 St

**1.6.6 Doku u Bewertung aufgezeichnete Ergebnisse der Schwingungsmessung**
Dokumentation und Bewertung der aufgezeichneten Ergebnisse der Schwingungsmessungen hinsichtlich der erschütterungsbedingten Gefährdung der zu schützenden Gebäude durch Gutachter für Bauwerksschäden.
Abgerechnet wird entsprechend der Tage der durchgeführten Schwingungsmessungen.
Menge: 7,000 St

#### Titel 1.7 SiGeKo

**1.7.1 Vorankündigung erstellen**
Vorankündigung gemäß Baustellenverordnung erstellen und
spätestens zwei Wochen vor Einrichten der Baustelle der
zuständigen Behörde übermitteln. Vorankündigung sichtbar und witterungsgeschützt auf der Baustelle aushängen. Bei erheblichen Änderungen während der Bauzeit anpassen.

Inkl. Ankündung der Bauleistung an die zuständige Gemeinde / Stadt.
Menge: 1,000 psch

**1.7.2 Sicherheits- und Gesundheitsschutzkoordinator während der Ausführung**
Sicherheits- und Gesundheitsschutzkoordinator während der Ausführung des Bauvorhabens gemäß Baustellenverordnung nach Baubeschreibung stellen, der die Aufgaben gemäß
§ 3 Abs. 2 und 3 der Baustellenverordnung wahrnimmt und durchführt. Der SiGeko muss die Befähigung nach RAB 30 nachweisen. Ausführung für die gesamte Bauzeit.

Bei der Kalkulation ist zu berücksichtigen, dass der SiGe-Koordinator ca. alle 14 Tage die Baustelle kontrolliert und entsprechende Kontrollberichte anfertigt sowie die Kontrollen vor Ort mit dem AN auswertet.

Abgerechnet werden Vorortbegehung mit anschließendem Protokoll.
Menge: 36,000 St

**1.7.3 Sicherheits- und Gesundheitsschutzplan (SiGe-Plan) gemäß Baustellenverordnung, erstellen, fortschreiben**
Sicherheits- und Gesundheitsschutzplan (SiGe-Plan) gemäß Baustellenverordnung nach Baubeschreibung und RAB 31 erstellen, fortschreiben und gegebenenfalls mit den Sicherheits- und Gesundheitsschutzkoordinatoren weiterer Baustellen abstimmen und bei erheblichen Änderungen in der Ausführung des Bauvorhabens anpassen bzw. fortführen. Den SiGe-Plan für jeden Beschäftigten einsehbar auf der Baustelle vorhalten.

Hier sind Bauleistungen aller Lose zu erfassen.
Menge: 1,000 Psch
